# SL TECH 4010
Leistungsbeschreibung (GAEB 90, DA81)
Währung: EUR

## SL TECH 4010
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Technische Vorbemerkungen VOB

Vor dem Beginn der Arbeiten sind die Oberflächen und
der Untergrund vom Auftragnehmer nach VOB auf ihre
Eignungen zu prüfen (angelehnt an die DIN 18353
Estricharbeiten).

Mängel, die die eigene Leistung beeinträchtigen können,
sind zu beanstanden (siehe VOB Teil B,  4, Ziff.3). Die
einschlägigen DIN-Normen, die gesetzlichen
Vorschriften, die Remmers Verarbeitungsrichtlinien
sowie die Merkblätter und Richtlinien des BEB
Bundesverband Estrich und Beläge e.V., Industriestr.
19, 53842 Troisdorf (siehe Anlage 4.1.), der
Arbeitsgemeinschaft  Industriebau e.V. (AGI).
Geschäftsstelle TU Braunschweig, Institut für
Industriebau  und des Deutschen Betonvereins sind zu
beachten.

Während der Verarbeitungs- und Reaktionszeit werden je
nach Produkt mehr oder weniger intensive Geruchsstoffe
an die Raumluft abgegeben. Für eine gute Be- und
Entlüftung ist deshalb zu sorgen. Geruchsempfindliche
Stoffe, insbesondere Lebensmittel, müssen ausgelagert
werden. Sicherheitsdatenblätter gem. 91/155 EWG sind zu
beachten.

**1 Untergrunduntersuchung und -prüfung**
Untergrund Prüfung und Dokumentation gemäß gültigen
Regelwerken.
Menge: 0,000 m²

**2 Vorbehandlung mit geeigneten Mitteln, vorzugsw. mittels Strahlen**
*** Grundposition ZZ 001.0
Untergrundvorbehandlung mit geeigneten
Mitteln, vorzugsweise mittels
Stahlkugelstrahlverfahren, zur Erzielung
eines tragfähigen, sauberen und
tragfähigen Untergrundes, frei von
haftungsmindernden Schichten.
Menge: 0,000 m²

**3 Schleifen von Zementestrichflächen**
*** Wahlposition ZZ 001.1
Untergrundvorbehandlung auf den vorhandenen
Zementestrichflächen durch Schleifen mittels
Tellerschleif maschine mit geeignetem
Schleifwerkzeug (z. B. Korund- und/oder
Diamantschleifmittel).
Menge: 0,000 m²

**4 Baustelle einrichten einschließlich Geräte**
Baustelle einrichten, An- und Abfuhr
aller benötigten Materialien, Geräte und
Maschinen. Räumen der Baustelle und
Wiederherstellung aller benutzten
Flächen in den ursprünglichen Zustand
einschließlich notwendiger
Zwischenreinigung.
Menge: 0,000 h

**5 Abklebearbeiten**
Zum Schutz vor Verschmutzungen sind
Türen, Fenster, Fußleisten, Maschinenfundamente,
Regale, Einrichtungsgegenstände mit geeignetem
Klebeband und Folie zu schützen.
Menge: 0,000 h

**6 Schutzmaßnahmen, Geräte abdecken**
Schutzmaßnahmen: Maschinen, Geräte,
Lagergüter und angrenzende Bauteile
abdecken. Bau von Absperrungen.
Menge: 0,000 h

**7 Rissanierung mit einem 2K EP Injektionsharz (niederviskos)**
*** Bedarfsposition ohne GB
Maschinell aufgeweitete Risse in der zu
beschichtenden Bodenfläche mittels Pinselinjektion
bis zurvollständigen Sättigung mit einem
niedrigviskosen,lösemittelfreien 2-K
EP-Injektionsharz tränken.

gewähltes Produkt oder gleichwertig:
Remmers IR Epoxy 360

Produktkenndaten:
Dichte, Komp. A: 1,1 g/cm■,  Komp. B: 0,94 g/cm■
Viskosität der Mischung bei (12 °C): 1100 mPas
Viskosität der Mischung bei (23 °C): 360 mPas
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm■ Hohlraum)
Menge: 0,000 m

**8 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm■, 1,00 g/cm■, 1,10 g/cm■,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Menge: 0,000 m

**9 Grundierung mit einem transparenten, lösemittelfreien 2-K EP-Bindemittel (ST)**
Liefern und Herstellen einer porenfüllenden
Grundierung mit einem nonylphenol-,
lösemittel- und weichmacherfreien
2-K EP-Bindemittel.

gewähltes Produkt oder gleichwertig:
Remmers Epoxy ST 100

Farbton: transparent

Produktkenndaten -
Im Anlieferungszustand:
Komponente A, Komponente B. Mischung,
Viskosität (25 °C): 870 mPa s, 200 mPa s, 600 mPa s,
Dichte (20 °C) 1,12 g/cm■, 1,03 g/cm■, 1,10 g/cm■,

Im ausreagierten Zustand:
Druckfestigkeit ca. 40 N/mm² *
Biegezugfestigkeit ca. 10 N/mm² *
* Epoxidharzmörtel 1 : 10 mit Normsand

Die genannten Werte stellen typische
Produkteigenschaften dar und sind nicht als
verbindliche
Produktspezifikationen zu verstehen.

Verbrauch:
mind. 0,30 kg/m² Remmers Epoxy ST 100 <1160>
(je nach Saugfähigkeit/Porosität des Untergrundes)
Menge: 0,000 m²

**10 Egalisierung mit einem transparenten 2K EP-Bindemittel und Füllstoff (1:1)**
Liefern und Herstellen einer Kratzspachtelung mit
einem nonylphenol-, lösemittel- und
weichmacherfreien 2-K EP-Bindemittel und
Quarzsand.

Gewählte Produkte:
Remmers Epoxy ST 100 /Selectmix 01/03

Mischungsverhältnis
ca. 1 GT Bindemittel : 1 GT Selectmix 01/03
Verbrauch ca. 1,0 kg/m² Mischung

Farbton: transparent

Produktkenndaten -
Im Anlieferungszustand:
Komponente A, Komponente B. Mischung,
Viskosität (25 °C): 870 mPa s, 200 mPa s, 600 mPa s,
Dichte (20 °C) 1,12 g/cm■, 1,03 g/cm■, 1,10 g/cm■,

Im ausreagierten Zustand:
Druckfestigkeit ca. 40 N/mm² *
Biegezugfestigkeit ca. 10 N/mm² *
* Epoxidharzmörtel 1 : 10 mit Normsand

Die genannten Werte stellen typische
Produkteigenschaften dar und sind nicht als
verbindliche Produktspezifikationen zu verstehen.

Verbrauch:
ca. 0,5 kg/m² Remmers Epoxy ST 100 <1160>
ca. 0,5 kg Remmers Selectmix 01/03 <4405>
Menge: 0,000 m²

**11 Egalisierung mit einem transparenten 2K EP-Bindemittel und Sieblinie (1:1)**
*** Bedarfsposition ohne GB
Liefern und Herstellen einer Kratzspachtelung mit
einem nonylphenol-, lösemittel- und
weichmacherfreien 2-K EP-Bindemittel und
Füllstoff.

gewähltes Produkt oder gleichwertig:
Remmers Epoxy ST 100 / Selectmix SBL DF

Mischungsverhältnis
ca. 1 GT Bindemittel : 1 GT Selectmix SBL
Verbrauch ca. 1,7 kg/m² Mischung

Farbton: transparent

Produktkenndaten -
Im Anlieferungszustand:
Komponente A, Komponente B. Mischung,
Viskosität (25 °C): 870 mPa s, 200 mPa s, 600 mPa s,
Dichte (20 °C) 1,12 g/cm■, 1,03 g/cm■, 1,10 g/cm■,

Im ausreagierten Zustand:
Druckfestigkeit ca. 40 N/mm² *
Biegezugfestigkeit ca. 10 N/mm² *
* Epoxidharzmörtel 1 : 10 mit Normsand

Die genannten Werte stellen typische
Produkteigenschaften dar und sind nicht als
verbindliche
Produktspezifikationen zu verstehen.

Verbrauch:
je mm Schichtdicke
mind, 0,85 kg/m² Remmers Epoxy ST 100
mind. 0,85 kg/m² Remmers Selektmix SBL DF <6751>
Menge: 0,000 m²

**12 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Menge: 0,000 lfm

**13 Epoxy Conductive LE**
Liefern und Herstellen elektrostatisch hoch
leitfähigen Querleitschicht bestehend aus
Erdungselementen und einem wässrigen
2-K EP- Bindemittel.

Eigenschaften:
- Elektrisch ableitfähig (< 10 kOhm)
- Giscode RE20

Produktkenndaten:
  Komponente A,  Komponente B,
Mischung,
Viskosität (25 °C): 1000 mPas,  750 mPas,
2700 mPas
Dichte (20 °C): 1,08 g/cm■  1,15 g/cm■
1,04 g/cm■
Farbe: schwarz

Die genannten Werte stellen typische
Produkteigenschaften dar und sind nicht als
verbindliche Produktspezifikationen zu verstehen.

Verbrauch:
ca. 0,10 - 0,15 kg/m² Remmers Epoxy Conductive <67011>
Menge: 0,000 m²

**14 Epoxy ESD Color 2 K als ESD-gerechte Beschichtung**
Liefern und Herstellen einer der
Beschichtung auf den vorbereiteten Flächen mit
einem lösemittelfreien, elektrostatisch
leitfähigen, pigmentierten 2-K EP-System.

gewähltes Produkt:
Remmers Epoxy ESD Color 2K o. glw.

Anwendungsgebiet - für ESD-Schutzzonen
Eigenschaften
 Ableitfähig / ESD-gerecht
 Mechanisch belastbar
 Chemisch belastbar
 Befahrbar mit Handhubwagen und Flurförderfahrzeugen
 Im ausreagierten Zustand physiologisch unbedenklich

Produktkenndaten
Im Anlieferungszustand
  Komp. A  Komp. B  Mischung
Dichte (20 °C) 1,61 g/cm■  1,06 g/cm■  1,47 g/cm■
Viskosität (25 °C) 4000 mPa s 120 mPa s 1200 mPa s

Im ausreagierten Zustand
Erdableitwiderstand nach EN 61340-4-1
(2,5 kg-Elektrode)  < 1 GO (23 °C / 50 % rel.
Luftfeuchtigkeit)

Gesamtsystemwiderstand
nach EN 61340-4-5  (Mensch-Schuh-Boden)
< 1 GO (23 °C / 50 % rel. Luftfeuchtigkeit)

Maximale Personenaufladung
nach EN 61340-4-5 (Walking-Test)
< 100 V (23 °C / 50 % rel. Luftfeuchtigkeit)

Abrieb nach Taber 35 mg (CS10, 1000 U, 1000 g)
Shore D nach 28 Tagen ca. 75
Biegezugfestigkeit 9 N/mm² *
Druckfestigkeit 30 N/mm² *

Die genannten Werte stellen typische
Produkteigenschaften dar und sind nicht als
verbindliche Produktspezifikationen zu verstehen.

Verbrauch:
<ungefüllt> mind. 1,80 kg/m² Remmers Epoxy ESD Color 2K
<6686> (Farbe nach Wahl des AG)
<gefüllt> mind. 1,80 kg/m² Remmers Epoxy ESD Color 2K
<6686> (Farbe nach Wahl des AG)
anteilig ca. 0,60 kg Remmers Selectmix 01/03 <4405>
Menge: 0,000 m²

**15 Einblasen von Glimmer GHL 3/0**
*** Bedarfsposition ohne GB
Liefern und Herstellen einer Mattierung der
frischen Beschichtung zur Erzielung einer
Rutschhemmung mit einem plättchenförmigen,
mineralischen Einstreumaterial.

gewähltes Produkt oder gleichwertig:
Remmers Glimmer GHL 3/0

Produktkenndaten:
Korndichte 0,15 - 0,25 g/cm■
Körnung bis ca. 3 mm
Form Plättchenförmig

Hinweis: Bei AS/ESD Systemen Deckungsgrad max. 30 %.

Die genannten Werte stellen typische
Produkteigenschaften dar und sind nicht als
verbindliche
Produktspezifikationen zu verstehen.

Verbrauch je nach Anwendung:
ca. 0,050 - 0,075 kg/m² Remmers Glimmer GHL 3/0 <6742>
(< 20% Deckung)
Menge: 0,000 m²
